# Aufzug E66
Angebotsaufforderung (GAEB 90, DA83)
Währung: EUR

## Zusätzlicher Text
Technisches Datenblatt

Aufzugsanlage: Fabrik-Nr.: 191066 (rechts)

## Zusätzlicher Text
Technisches Datenblatt

Aufzugsanlage: Fabrik-Nr.: 191068 (links)

## Zusätzlicher Text
Projektbeschreibung

Die Covivio Wohnen Service GmbH beabsichtigt an Ihrem Hauptsitz in der
Essener Str. 66, 46047 Oberhausen die 2er Gruppe der Personenaufzüge mit
den Fabrik-Nr.:191066 und 191068 zu modernisieren.

Das Gebäude, in dem sich die Aufzugsanlage aus dem Baujahr 1956
befinden, wurde als Bürogebäude mit mehreren Eingängen und einem
Haupteingang errichtet.

Der Triebwerksraum befindet sich im Obergeschoss über dem Schacht und
ist über eine Einschubtreppe zu erreichen.

Das Gebäude ist bezogen und wird genutzt. Derzeit wird das gesamte
Gelände einschließlich des Bürokomplexes saniert.

Aufgrund der besonderen Lage und des Wertes des Gebäudes sollte bei der
Modernisierung der Anlage großen Wert auf eine ansprechende und
zeitgemäße Ausstattung gelegt werden.

Die Ausstattung und das Design sollen sich am Erscheinungsbild des
Objektes orientieren und dieses entsprechend widerspiegeln.

Der Zugang zum Aufzug ist im Erdgeschoss barrierefrei möglich.

Aufgabenstellung:

Unter Ausschöpfung der vorhandenen Schachtgrößen sollen die notwendigen
Modernisierungsmaßnahmen an der Aufzugsanlage nach den Regeln der
Technik geplant und mittels  Ersatzanlagen realisiert werden.

Von der ausführenden Firma wird erwartet, die Belastungen während der
Modernisierungsarbeiten für die Angestellten so gering wie möglich zu
halten.

Die Schallschutz- und Brandschutzanforderungen sind in der Planung und
Realisierung in besonderem Maße einzuhalten.

Die bestehenden Aufzugsanlagen soll durch eine Ersatzanlage modernisiert
werden. Hierbei sollen ausnahmslos sämtliche Komponenten erneuert
werden.

Der Aufzug soll nach DIN EN 81-70 ,Barrierefreiheit von Aufzügen"
modernisiert werden. Dabei sind alle von der Norm geforderten
Anforderungen zu beachten und entsprechend umzusetzen.

Der vorhandene Maschinenraum soll weiterhin genutzt werden. In ihm
sollen die Steuerung, der Antrieb und der Geschwindigkeitsbegrenzer
verbaut werden.

Es sind zwei Angebote abzugeben. Diese umfassen die Modernisierung
mittels einer Ersatzanlage:

- mit Schachttüren und Fahrkorbabschlusstüren in Glasausführung mit
verstärkten Laufrollen,
- sowie mit Schachttüren und Fahrkorbabschlusstüren in Metallausführung
aus gebürstetem Edelstahl.

## Zusätzlicher Text
Erklärung des Bieters

Die fachliche Richtigkeit und Vollständigkeit der Positionen des
Leistungsverzeichnisses einschließlich aller Vertragsbedingungen und
Vorbemerkungen wird anerkannt. Die Einhaltung der in den Unterlagen
genannten Termine wird zugesichert.

Der AN erklärt gleichzeitig:

a) dass er diese Ausschreibung auf ihre Vollständigkeit hin überprüft
hat, insbesondere auch darauf, dass keine Seiten fehlen;

b) dass er die Ausschreibung lückenlos gelesen hat;

c) dass der Text in der Ausschreibung nicht unverständlich und nicht
mehrdeutig ist;

d) dass bei evtl. Rückfragen eine zufriedenstellende, ausreichende
Klärung erfolgt;

e) dass er alle sonstigen preisbeeinflussenden Umstände geprüft hat;

f) dass er diese Ausschreibung ohne Einschränkung durch seine
Unterschrift als maßgeblichen Vertragsbestandteil rechtsverbindlich
anerkennt;

g) dass die Ausschreibungsunterlagen, auch ausschnittsweise, nicht ohne
das Einverständnis der Covivio Immobilien GmbH an Dritte weitergegeben
werden.

X

(Stempel u. rechtsverbindliche Unterschrift des Bieters)

## Zusätzlicher Text
Vorbemerkung allgemein

Die Aufzugsanlagen wurden in Mauer-, bzw. Betonschächten installiert und
sollen nach nunmehr ca. 70 Betriebsjahren weitgehend demontiert,
fachgerecht entsorgt und durch neue Aufzugsanlagen gemäß EN 81-20 und EN
81-70 ersetzt werden.

Ein bauseitiger Elektriker überprüft die Kraftstromzuleitungen.

Eine Anlagenbesichtigung kann und sollte nach Abstimmung mit dem
Eigentümer durchgeführt werden.

Die Modernisierung erfolgt im genutzen Zustand des Gebäudes.

Die als verbindlich anzugebende Montagedauer inkl. Demontage der
Bestandsanlage geht in die Angebotswertung ein.

01. Leistungsumfang

Die Leistung des AN umfasst sämtliche Leistungen, die zur Erstellung der
betriebsfähigen Anlagen und zur Erfüllung der behördlichen Auflagen
erforderlich sind.

Mögliche Abweichungen zum LV sind dem Angebot als Anlage beizufügen, zu
beschreiben und zu begründen.

Die Steuerung und der Antrieb sind im vorhandenen Aufzugstriebwerksraum
zu positionieren. Triebwerkraumlose Systeme werden nicht ausgeführt.

Die neue Aufzugsanlage ist gemäß EN 81-20 und EN 81-70 zu errichten.

Eine Baustelleneinrichtung wird durch den AG nicht gestellt. Diese ist
Leistungsumfang des AN Aufzug.

02. Unterlagen

Zur Freigabe der Anlagendetails sind folgende Zeichnungen/Unterlagen
durch den AN Aufzug zu erstellen:

Anlagezeichnung, mit allen Lastangaben, sowie den elektrischen
Anschlusswerten.
Fahrkorbzeichnung
Tableauzeichnung
Schachtzeichnung
Türansichtzeichnung

Eine Fertigungsfreigabe erfolgt ausschließlich durch Genehmigung der
Zeichnungen durch den AG.

Der Bieter erstellt eine technische Dokumentation. Diese beinhaltet alle
Zeichnungen, Schaltbilder, Baumusterbescheinigungen, Prüfprotkollen
sowie die Wartungsanweisungen. Die Dokumentation ist digital dem AG
spätestens mit der Schlußrechnungsstellung zu übergeben.

Der AN liefert je ein Aufzugsprüfbuch der beteiligten
Sachverständigenorganisation. Darin u. a. enthalten ist ein
unterschriebenes Einweisungsprotokoll, sowie eine vollständige
Gefährdungsbeurteilung mit Angabe der Prüffristen.

Ferner ist ein Notfallplan zu liefern, deren Inhalt durch den AN Aufzug
mit dem Betreiber abzustimmen ist. Ebenfalls ist das jeweils
erforderliche Formblatt über die externen Einrichtungen durch den AN
Aufzug zu liefern. An der Anlage ist keine externe Einrichtung
angeschlossen.

Die Erstellung und Lieferung dieser Unterlagen ist in den
Angebotspreisen zu berücksichtigen, und werden nicht zusätzlich
vergütet.

03. Vorschriften

Die Aufzugsanlag muss u.a. den zum Zeitpunkt der Inverkehrbringung
geltenden Vorschriften sowie dem Stand der Technik entsprechen.
Für die Errichtung der Aufzugsanlage sind u.a. folgende Vorschriften zu
berücksichtigen:

Verwaltungsvorschrift Nachhaltige Beschaffung Nordrhein-Westfalen (VwV
NBC NRW)
Sonderbauverordnung Nordrhein-Westfalen (SBauVO NRW)
Bauordnung für das Land Nordrhein-Westfalen (BauO NRW 2018)
GEG 2020 (Gebäude-Energie-Gesetz)
12. Verordnung zum Geräte- und Produktsicherheitsgesetz
(Aufzugsverordnung-12. ProdSV)
Aufzugsrichtlinie 2014/33/EU
Wasserhaushaltsgesetz mit dazugehöriger Verordnung und Vorschriften
DIN EN 81, Sicherheitsregeln für Konstruktion und Einbau von Aufzügen
Teil 20 Aufzüge für den Personen- und Gütertransport
Teil 21 Neue Aufzüge in bestehenden Gebäuden.
Teil 28 Fern- und Notruf für Personen - und Lastenaufzüge
Teil 50 Konstruktionsregeln, Berechnung und Prüfung von
Aufzugskomponenten
Teil 58 Prüfung der Feuerwiderstandsfestigkeit von Fahrschachttüren
Teil 70 Barrierefreie Aufzüge
Teil 71 Schutzmaßnahmen gegen mutwillige Zerstörung
Teil 73 Verhalten von Aufzügen im Brandfall
die VDE-Bestimmungen,
VDE-0185 Blitzschutz
VDE-0100 elektrische Anlagen
die EVU-Bestimmungen, VDE-0875, Funkentstörgrad mind. 'N', EMV-Gesetz
die einschlägigen DIN-Normen für Materialien, Konstruktionen und Geräte,

Türen nach DIN 18091, DIN EN 81-58 bzw. DIN 4102-5
DIN 8989 Schallschutz in Gebäuden
DIN 4102 Brandverhalten von Baustoffen und Bauteilen
DIN 18040 - Barrierefreies Bauen
89/336 EWG-Richtlinie (EMV)
VDI 4707, Blatt 1, Energieeffizienz von Aufzügen
VDI 6017 Aufzüge Steuerungen für den Brandfall
LAR Leitungsanlagenrichtlinie
u.a. DIN-EN 13015 Instandhaltungsanweisung für Aufzüge

04. Montage

Die Montage erfolgt durch eigenes, qualifiziertes Personal des AN.

Der Einsatz von Nachunternehmern für die Aufzugsdemontage ist nach
Absprache mit dem AG zulässig.

Die Anlagenneumontage wird durch eigenes Stammpersonal des AN
durchgeführt, der Einsatz von Subunternehmen ist nur nach Absprache mit
dem AG zulässig. Dem AG muss dafür das einzusetzende Nachunternehmen
genannt werden. Erst nach der Freigabe vom AG darf das Nachunternehmen
mit der Montage beginnen.

05. Gewährleistung

Die Gewährleistungsdauer beträgt 5 Jahre ab
Inbetriebnahme der neuen Aufzugsanlage.

Der Bauherr schließt für den genannten Gewährleistungszeitraum einen
Wartungs- und Notrufvertrag mit dem AN Aufzug ab.

06. Bauseitige Leistungen des AG

Statische Überprüfung der Schachkopfdecke und des Schachtgerüstes durch
einen Statiker anhand der Angaben gemäß Werkplanung des AN.
Überprüfung der Kraftstromzuleitung durch einen Elektriker.

07. Abnahme

Das Inverkehrbringen der Anlage erfolgt durch eine ZÜS. Die
Abnahmeprüfung und deren Terminvereinbarungen werden durch den AN Aufzug
veranlasst und durchgeführt. Die erforderlichen Abnahmeunterlagen werden
vom AN Aufzug zusammengestellt und fristgerecht vor dem Abnahmetermin
bei der ZÜS zur Überprüfung eingereicht.

Die Stellung des zur Abnahme erforderlichen Personals und der Gewichte
ist Leistung des AN. Die Prüfgebühren werden vom AN getragen. Das gilt
auch für Kosten etwaiger, durch den AN verschuldeter
Wiederholungsprüfungen auf Grund aufzugsspezifischer Beanstandungen oder
Terminverzug.

Der AN hat seine Leistungen bis zur uneingeschränkten Inbetriebnahme der
Aufzugsanlage sach- und fachgerecht zu schützen.

Die ZÜS-Abnahme und die PVI (Prüfung vor Inbetriebnahme) sollen an einem
Termin zusammen durchgeführt werden.

Der AN erstellt eine Gefährdungsbeurteilung mit Angabe der Prüffristen
nach Betriebssicherheitsverordnung, ein Einweisungsprotokoll sowie einen
Notfallplan und die Betreiberangaben die für die PVI erforderlich sind.

Zur ZÜS-Abnahme, als Leistung des AN, gehört auch der Nachweis des
ordnungsgemäßen Betriebs der elektrischen Anlage der Aufzugsanlagen
(DGUV Vorschrift 3).

Die VOB-Abnahme durch den AG, sowie die Anlagenübergabe und
Inbetriebnahme sollen unmittelbar im Anschluss an die ZÜS-Abnahme
stattfinden.

Der AN führt im Rahmen der ZÜS-Abnahme eine Einweisung der vom AG
benannten Personen durch und protokolliert die Einweisung. Das
Einweisungsprotokoll wird durch den AN im Aufzugsprüfbuch abgeheftet.

08. Materialien

Für den Fahrkorb, Türen und Verkleidungen etc. sind Qualitätsbleche mit
einer Blechdicke von mind. 1,5 mm zu verwenden. bzw  Edelstahlteile sind
aus Chrom-Nickel- Stahl mit der Werkstoffbezeichnung 1.4301, Ausführunge
gebürstet herzustellen.

Bei dem Alternativangebot bestehen die Bauteile aus folgenden
Materialien:

Der Fahrkorbverkleidung besteht aus rückseitig lackierten Glas in der
Farbauswahl: Satinweiß
Die Schacht und Kabinenabschlusstüren bestehen aus klar, transparenten
Verbundsicherheitsglas aus ESG nach DIN EN 81-20/50

Sämtliche Stahlteile, mit Ausnahme aller funktionsbedingt blanken
Flächen, sind mit Korrosionsschutz zu versehen. Beschädigungen sind nach
der Montage auszubessern.

Alle drehenden Teile erhalten einen Sicherheitsfarbanstrich in der Farbe
gelb.

09. Akustische Anforderungen

Zur Körperschalldämmung sind alle Aufzugsmaschinen und Schaltschränke
auf Pufferelemente zu montieren. Als Grundlage zur Auslegung des
Schallschutzes dient die DIN 8989.

Der AN ist auf Verlangen verpflichtet, die von ihm gewählte
Körperschalldämmung rechnerisch nachprüfbar nachzuweisen, wobei Art,
Anzahl, Belastung und Federhärte (N/cm) der vorgesehenen Federelemente
anzugeben sind.

10. Gefährliche Stoffe

Der AN Aufzug hat zu versichern, dass er keine gefährlichen Stoffe
verwendet.
Ausdrücklich wird darauf hingewiesen, dass der Einsatz von
asbesthaltigen Produkten verboten ist.

11. Umlagenbeteiligung

Der Bieter hat für seine Baustelleneinrichtung selber zu sorgen. Vom
Bauherrn werden keine Einrichtungen vorgehalten.

12. Zugehörige Zeichnungen

Anlagenzeichnung aus Bestand

13 Termine

Der AN hat spätestens 4 Wochen nach Vertragsabschluss in Abstimmung mit
der Bauleitung einen detaillierten Terminplan aufzustellen und dem AG
einzureichen. Die detaillierte Aufstellung muss die vertraglich
vereinbarten Termine enthalten.

Freigaben von Ausführungsunterlagen und Zeichnungen sind vom AN so
rechtzeitig zu beantragen (innerhalb von 4 Wochen nach
Auftragserteilung), dass die vereinbarten Termine gesichert bleiben. Für
die Freigabe durch den AG sind 3 Wochen zu berücksichtigen.

Der AN hat innerhalb einer Woche nach Vertragsabschluss den Schemaplan /
Verbindungsplan / Leitungstypen für den Elektroplaner vorzulegen.

Erst nach Genehmigung der Unterlagen durch den AG bzw. dessen
Beauftragten kann die Fertigung erfolgen. Aus diesen Zeichnungen müssen
alle Aussparungen, Schlitze usw. ersichtlich sein, ebenso sind die
statischen Lastangaben verbindlich anzuzeigen.

Zum vertraglichen Fertigstellungstermin muss die beanstandungslose
Abnahme durch die ZÜS vollzogen sein.  Wird ein vertraglich vereinbarter
Fertigstellungstermin durch Umstände, die der AN zu vertreten hat, nicht
eingehalten, so wird der etwa notwendig werdende provisorische Betrieb
der Anlage kostenlos und mit eigenen Mitteln vom AN sichergestellt.

Dauer technische Klärung ab Beauftragung:

Dauer Lieferzeit nach technischer Klärung:

Dauer der Demontage und Montagezeit:

Montagebeginn:  Klärung mit AG erforderlich

Montageende:  Klärung mit AG erforderlich

Inbetriebnahme:  Klärung mit AG erforderlich

## OB Essener Str.66, Duplex
Datum: 05.08.26

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhin

### Bereich 01 Demontage

#### Abschnitt 01.01 Demontage Bestandsanlage

*Hinweis*
Demontage Bestandsanlage

Der bestehenden Aufzüge sind komplett zu demontieren.

Ggf. vorhandene Betonsockel in der Schachtgrube,
Triebwerksraum und das Maschinenbett müssen, wenn
erforderlich, durch den Bieter entfernt werden.

1. Zusätzliche Umweltschutzanforderungen zur Demontage
sowie zur Wiederverwendung und zur schadlosen
Verwertung von Bauteilen und Einbauten im Rahmen der
Beschaffung von zu modernisierenden Personen- und
Lastenaufzügen:

Beim Ausbau der Gesamtanlage oder Hauptbaugruppen,
Einzelkomponenten, Installationen, Bauteilen,
Baustoffen etc. sind diese nach Wertstofffraktionen
getrennt zu erfassen und zur fachgerechten Entsorgung
bereitzustellen.

2. Verwertbare Materialien (exemplarisch, die Seltenen
Erden enthalten), Komponenten oder Bauteile sollen
werkstofflich verwertet werden. Sie sind entsprechend
fachgerecht für eine Wiederverwendung auszubauen und
geschützt zu lagern.

3. Schadstoffhaltige Materialien sind getrennt von den
o.g. Komponenten zu erfassen und zur umweltgerechten
Entsorgung bereitstellen. Hierzu zählen beispielsweise
Hydrauliköle, Fette, Leiterplatten, Akkumulatoren,
elektronische Bauteile, Batterien und andere
gefährliche Substanzen (Blei, Quecksilber, PCB etc.)

4. Nach der Demontage ist die Beseitigung
betriebsbedingter Verschmutzungen vorzunehmen. Hierzu
gehören besonders die Aufnahme von Öl- und
Schmierstoffen im Triebwerksraum, auf der Fahrkorbdecke
und in der Schachtgrube als auch die Entstaubung des
Schachtes (wie z.B. der Verfusselung durch Absaugen
u.ä.); dies gilt ebenso für die sonstigen
Schachtinstallationen (wie z.B. Führungsschienen,
Schachttürmechanik, Beleuchtung etc.).

**01.01.0010 Preis Demontage Bestandsanlage**
Menge: 2,000 Stk

### Bereich 02 Aufzugsanlage

#### Abschnitt 02.01 Komponenten der Aufzugsanlage

*Hinweis*
Absperrung

Die Wartung, Unterhaltung und Verantwortung für die
erstellten Abschrankungen von Schachtzugängen usw.
liegt ab Arbeitsbeginn beim Bieter.

An jedem Schachtzugang ist eine Schachtabsperrung gemäß
BGR 184 vorzusehen.

Wird es notwendig, anlässlich des Transportes von
Materialien, Maschinen und dergleichen vorhandene
Absperrungen, Abschrankungen und sonstige Sicherungen -
auch an anderen Stellen (z.B. Treppenhäuser) -
vorübergehend abzubauen, so ist der Bieter für die
sichere Absperrung dieser Wege und für den ordentlichen
Wiederaufbau voll verantwortlich.

*Hinweis*
Antriebsbeschreibung

Die Anlagen sind als Aufzüge mit Triebwerksraum über
dem Schacht geplant. Die Antriebseinheiten werden im
Triebwerksraum platziert.

Die Triebwerke sollen auf einem mitzuliefernden
Stahlrahmen sitzen. Gemäß der DIN 8989 "Schallschutz
Gebäude mit Aufzugsanlagen" ist der Stahlrahmen mit
schwingungsdämpfenden Elementen gegen das Gebäude zu
isolieren.

Drehende Teile wie Treibscheibe, Seilrollen und
Geschwindigkeitsbegrenzer sind vollflächig und leicht
demontierbar mit Lochblech zu verkleiden, wobei
Öffnungen für Wartungs- und Notbefreiungszwecke
vorhanden sein müssen.

Als Antriebsmotor ist ein Drehstrommotor in
Spezialausführung für den frequenzgeregelten Betrieb
einzusetzen.

Der Antriebsmotor ist so zu dimensionieren, dass eine
Fremdbelüftung nicht erforderlich wird.

Der Antrieb ist mit einer elektronischen,
feldorientierten Regelung auszurüsten. Das System
regelt die Motorspannung und die Motorfrequenz.

Durch die Regelung wird der Motor für alle
Lastverhältnisse ein konstantes Drehmoment erzeugen.
Ein ruckfreies, stufenloses Anfahren und Abbremsen muss
gewährleistet sein.

Der Aufzug fährt ohne Schleichfahrt direkt in die
Haltestellen ein.

Die Anhaltegenauigkeit darf max. +/- 0 mm betragen.

Die mechanische Bremse dient ausschließlich als
Haltebremse.

Die Regelungen bleibt auch bei
Netzspannungsschwankungen von +/- 10 % funktionsfähig.

Die automatische Nachregulierung zur Bündigstellung der
Kabine erfolgt in den Haltestellen bei geöffneten
Türen.

Entstörfilter zur Vermeidung von Netzbeeinflussung sind
vorzusehen.

Hersteller,
Typ':..................................................
..'

*Hinweis*
Außenanzeiger

Die Außenanzeiger werden als Farb TFT-Display für
Etagenanzeige, Fahrtrichtungspfeile und
Sonderfahrtsymbol mit Weiterfahrtanzeige, Zeichengröße
35mm ausgeführt und im Außentableaus integriert

Es ist bei der Ausführung, auf die Umsetzung nach der
EN 81-70 zu achten.

Material:  rückseitig lackiertes Glas im Farbton
Satinweiß

Oberfläche:  ganzflächig Glas, transparent, klar

*Hinweis*
Außenruftableaus

Die Außenruftableaus sind als berührungslose
Touch-Sensor-Ausführung auszuführen. Mechanische Taster
oder gleichartige mechanisch betätigte Taster sind
nicht zulässig und werden nicht berücksichtigt.

Die Außenruftableaus sind mittig zwischen den beiden
Aufzügen bündig in die Wand integriert anzuordnen.Die
Tasterhöhe ist auf 0,85 m vorgesehen. Es ist bei der
Ausführung, auf die Umsetzung nach der EN 81-70 zu
achten.

Material:  rückseitig lackiertes Glas im Farbton
Satinweiß

Oberfläche:  ganzflächig Glas, transparent, klar

*Hinweis*
Belüftung des Fahrkorbes

Die erforderlichen Be- und Entlüftungsöffnungen am
Fahrkorbkörper sind hinter der Sockelleiste und durch
Öffnungen nicht sichtbar über der Decke vorzusehen. Die
Sockelleiste erhält horizontale Lüftungsschlitze
entlang der Seitenwände.

*Hinweis*
Betriebsdatenerfassung

Mittels Servicegerät oder einem Display, müssen
folgende Zustände angezeigt werden:

-  Fahrkorbstand
-  Innenrufe
-  Außenrufe
-  Fahrtrichtung
-  Tür-Auf / Tür-Zu
-  Inspektionsfahrt
-  Rückholsteuerung
-  Betriebszustand

Sollte für o. g. Anzeige ein Servicegerät erforderlich
sein, gehört dies mit zum Lieferumfang und wird an den
Anlagen hinterlegt, die Beschriftung muss in deutscher
Sprache erfolgen.

*Hinweis*
Brandfallsteuerung

Die Steuerung ist mit einer statischen
Brandfallsteuerung mit Evakuierung über eine
Rücksendeeinrichtung (im EG) in die Ebene 0
auszuführen.

*Hinweis*
Dokumentation

Folgende Dokumente sollen ausgehändigt werden:

Aufzugsprüfbuch, 1-fach, bestehend aus
Prüfbericht "Prüfung technischer Unterlagen"
Prüfbericht "Endabnahme"
Prüfbericht "Prüfung vor der ersten Inbetriebnahme"
Prüfbericht "beauftragte Person"
EG-Konformitätserklärung
Messprotokolle
Notfallplan
Anlagenspezifische Notbefreiungsanleitung
Schnittstellenliste über die "aufzugsexternen
Sicherheitseinrichtungen"
Plansatz in DIN A0 mit den entsprechenden Anlagen-,
Kabinen- und Tableauzeichnungen.
Dübel-Dokumentation mit Dübel-Auswahl und
Versuchsbericht

Die vollständige Anlagendokumentation 2-fach in
maschinenbeschrifteten Ordnern mit Register 1-fach in
Datenform als PDF, Zeichnungen und Pläne als PDF- sowie
als DXF- bzw. DWG Format auf DVD/CD/USB, virenfrei und
bereinigt, bestehend aus:
Prüfbericht "Prüfung technischer Unterlagen"
Prüfbericht "Endabnahme"
Prüfbericht "Prüfung vor der ersten Inbetriebnahme"
Prüfbericht "beauftragte Person"
EG-Konformitätserklärung
Messprotokolle
Notfallplan
Anlagenspezifische Notbefreiungsanleitung
Schnittstellenliste über die "aufzugsexternen
Sicherheitseinrichtungen"
Plansatz in DIN A1 mit den entsprechenden Anlagen-,
Kabinen- und Tableauzeichnungen.
Bautagesberichte
Aufmaßprotokoll
Lotprotokoll
Protokoll "Fahrkomfortmessung"
Bestätigung über die Inbetriebnahme der
Brandfallsteuerung in Verbindung mit der Brand
meldeanlage des Hauses
Brandschutznachweis "Schachttüren"
Brandschutznachweis "Türanschlüsse"
Nachweis "FU-Leistungsreserve"
Nachweis "Adernbelegung Hängekabel"
Instandhaltungsanweisung nach DIN EN 13015
Bedienungsanleitungen
Funktionsbeschreibungen
Stromlaufpläne
Klemmen- und Belegungspläne
Fabrikats- und Typenangaben wichtiger Bauteile
Berechnungen
Gutachten
Prüfbescheinigungen
Gefährdungsbeurteilung
Mess- und Prüfprotokolle
Dübel-Dokumentation mit Dübel-Auswahl und
Versuchsbericht.
  inkl. aller erforderlichen Unterschriften

*Hinweis*
Fahrkorb

Der Fahrkorb soll sich an dem Design des Gebäudes
orientieren. Das Desgin nutzt Glaselemente mit leichten
Metallkomponenten. Die Seitenwände sowie die Rückwand
des Fahrkorbes sind mit rückseitig Satinweiß lackierten
Glaswänden zu versehen.

Fahrkorbausstattung

Sämtliche flächigen Fahrkorbteile sind rückseitig mit
Antidröhnbelag versehen, um Schwingungen zu vermeiden.

Fahrkorbseitenwand
Material: rückseitig lackiertes Glas im Farbton
Satinweiß

Fahrkorbvorderwand
Material: rückseitig lackiertes Glas im Farbton
Satinweiß

Fahrkorbrückwand
Material: rückseitig lackiertes Glas im Farbton
Satinweiß

Handlauf

Ein Handlauf, Durchmesser 38 mm, ist rückseitig mit
Rosetten an den Wandanschlüssen anzuordnen.
Einbauhöhe Mitte Handlauf 900 mm über OKF
Fahrkorbfußboden.
Material: Edelstahl geschliffen K240
Anschlussstücke Edelstahl geschliffen K240

Spiegel

Es ist ein ESG Spiegel über die gesamte Breite und
halbe Höhe an der Rückwand des Fahrkorbes vorzusehen.
Farbton: kristallklar.

Fahrkorbtableau

Ein Fahrkorbtableau aus rückseitig lackiertes Glas im
Farbton Satinweiß ist im Fahrkorb vorgesehen.
Das Tableau und sämtliche Bedienelemente werden gem. EN
81-70 in den entsprechenden Höhen und mit
berührungsloser Touch-Sensor-Bedienung geplant.

Sockelleiste

Es wird eine umlaufende,100 mm hohe, aufgesetzte und
nicht sichtbar verschraubte, 3 mm starke
V2A-Sockelleiste angebracht.

Fahrkorbdecke

Schachtseitig ist diese aus verzinktem Stahlblech
vorgesehen. Innenseitig wird die Decke aus weiß
lackiertem Stahlblech hergestellt.

Fahrkorbbeleuchtung

Die Beleuchtung des Fahrkorbs erfolgt vollflächig, mit
mind. 150 LUX, Lichtfarbe 4000 K.
Bei der Beleuchtung ist auf eine homogene Ausleuchtung
zu achten.
Typ: LED-Flächenbeleuchtung mit Edelstahlrahmen.

Fahrkorbboden

Stahlblechwanne grundiert, vorbereitet für max. 5 mm
FB-Belag.
Rutschhemmende Materialbeschaffung
Fabrikat: Altro, Typ Classic 25, Farbe: Anvil

Fahrkorbgeländer

Bei entsprechenden Abständen (nach DIN 81-20/50) vom
Fahrkorb zur Schachtwand ist ein Fahrkorbgeländer
vorzusehen

*Hinweis*
Fahrkorbtableau

In der rechten Seitenwand wird ein Fahrkorbtableau aus
Glas auf der gesamten höhe positioniert. In diesem
Panel sind sämtliche Bedienelemente nach EN 81-70 in
den entsprechenden Höhen geplant. Das Tableau erhält
eine entsprechende Anzeige. Die Bedienung erfolgt in
berührungsloser Touch-Sensor-Ausführung.

Material Tableau:  rückseitig lackiertes Glas im
Farbton Satinweiß

Oberfläche Tableau:  rückseitig lackiertes Glas im
Farbton Satinweiß

Bestückung:

Etagentaster, Taster Tür auf / Tür zu, Notruf, Notlicht
Schlüsselschalter, eine TFT-Anzeige.
Ein Schlüsselschalter für die Vorzugsfahrt ist
vorzusehen.

*Hinweis*
Fahrkorbtür Ausführung Glas

Die Fahrkorbtür ist als zweiteilige einseitig öffnende
Teleskopschiebetür aus klar, transparenten
Verbundsicherheitsglas aus ESG auszuführen.

Als Fahrkorbtürantrieb ist ein elektronisch geregelter
Linearantrieb mit Zahnriemen einzusetzen.

Es wird ein sinusförmiger Öffnungs- und Schließverlauf
gefordert. Die Regelung soll wegabhängig erfolgen.

Für den sicheren Fahrbetrieb sind Mitnehmerschwerter,
vorzugsweise als bewegliche Bauteile, gefordert.

Die Türblätter sollen auf einer
Vollmaterialführungsschienemit verstärkten Laufrollen
laufen, die eine lange Lebensdauer trotz der schweren
Glastüren aufweisen. Die Laufrollen bestehen aus
Kunststofflaufflächen und lebensdauer-geschmierten
Wälzlagern.

Die Türblätter sind in der Türschwelle mit
verschleißfesten Führungseinsätzen zu führen.

Die Türschwellen sind in Aluminium auszuführen.

Als Türsicherung ist Lichtvorhang gefordert. Der
statisch am Türspalt und an der Türschwelle befestigt
ist. Der Lichtvorhang darf bei der Türbewegung nicht
bewegt werden.

Die Türsicherung ist so auszulegen, dass diese durch
Fremdlicht nicht beeinflusst wird.

Die Schließkraftbegrenzung ist mit einer Klemmkraft von
max. 150 N auszulegen.

Türantrieb
Hersteller,
Typ':..................................................
.'

Kabinentür
Hersteller,
Typ':..................................................
.'

Lichtvorhang
Hersteller,
Typ':..................................................
.'

*Hinweis*
Fahrkorbtür Ausführung Metall

Die Fahrkorbtür ist als zweiteilige einseitig öffnende
Teleskopschiebetür aus Edelstahlblech mit einer
gebürsteten Oberfläche auszuführen.

Als Fahrkorbtürantrieb ist ein elektronisch geregelter
Linearantrieb mit Zahnriemen einzusetzen.

Es wird ein sinusförmiger Öffnungs- und Schließverlauf
gefordert. Die Regelung soll wegabhängig erfolgen.

Für den sicheren Fahrbetrieb sind Mitnehmerschwerter,
vorzugsweise als bewegliche Bauteile, gefordert.

Die Türblätter sollen an Vollmaterialführungsschienen
auf Laufrollen mit Kunststofflaufflächen und
lebensdauer-geschmierten Wälzlagern laufen.

Die Türblätter sind in der Türschwelle mit
verschleißfesten Führungseinsätzen zu führen.

Die Türschwellen sind in Aluminium auszuführen.

Als Türsicherung ist Lichtvorhang gefordert. Der
statisch am Türspalt und an der Türschwelle befestigt
ist. Der Lichtvorhang darf bei der Türbewegung nicht
bewegt werden.

Die Türsicherung ist so auszulegen, dass diese durch
Fremdlicht nicht beeinflusst wird.

Die Schließkraftbegrenzung ist mit einer Klemmkraft von
max. 150 N auszulegen.

Türantrieb
Hersteller,
Typ':..................................................
.'

Kabinentür
Hersteller,
Typ':..................................................
.'

Lichtvorhang
Hersteller,
Typ':..................................................
.'

*Hinweis*
Fangvorrichtung

Die Fangvorrichtung soll nach DIN EN 81-20/50 als
Brems- oder Sperrfangvorrichtung ausgelegt sein. Der
rastende Fangschalter soll nach dem Fall des Auslösen
leicht erreichbar wieder zurückgesetzt werden können,
somit sollte das Anbringen
unmittelbar unterhalb des Fahrkorbes vermieden werden.

Hersteller,
Typ':..................................................
.'

*Hinweis*
Frequenzumrichter

Der Frequenzumrichter ist auf die Leistungsdaten des
verwendeten Antriebmotors abzustimmen.

Hersteller,
Typ':..................................................
.'

*Hinweis*
Geschwindigkeitsbegrenzer

Es ist ein Geschwindigkeitsbegrenzer einschließlich
Begrenzerseil und Spanngewicht, Seillängungskontakt und
Abdeckungen vorzusehen.

Der Geschwindigkeitsbegrenzer wird im vorhandenen
Maschinenaum montiert, Systeme die im Schacht verbaut
werden, werden nicht akzeptiert.

Hersteller,
Typ':..................................................
.'

*Hinweis*
Hängekabel

Die Hängekabel sind mit > 6 Leeradern in erforderlichen
Längen vom Steuerschrank bis zur Fahrkorbdecke
durchgehend auszuführen und an beiden Enden markiert
aufzulegen.

Die Kästen mit den erforderlichen Klemmen und
Befestigungsmaterialien für die Fahrkorbdecke gehören
zum Lieferumfang Bieter Aufzug.

*Hinweis*
Lastwiegeeinrichtung

Zur Überprüfung der Lastzustände sind
Lastwiegeeinrichtungen dem heutigen Stand der Technik
entsprechend zu berücksichtigen.

Voll-Lastzustände müssen erkannt werden, vorliegende
Außenrufe werden nicht bedient, bleiben jedoch
gespeichert.

Überlast wird als optisches und akustisches Signal im
Fahrkorbtableau angezeigt und ein Losfahren der Anlage
wird verhindert.

Hersteller,
Typ':..................................................
.'

*Hinweis*
Puffer

Verbaut werden sollen Puffer aus Polyurethan. Dabei
sind die Dimensionen, die Anzahl an Puffer und der
Pufferaufbau jeweils für den Fahrkorb, als auch das
Gegengewicht entsprechend dem Zusammenspiel aus
Gewicht, Fahrgeschwindigkeit und der Nachfahrt zu
bestimmen und zu verbauen.

Die Puffer sollen jeweils auf Stützen in der
Schachtgrube montiert werden.

Puffer Kabine
Hersteller,
Typ':..................................................
.'

Puffer Gegengewicht
Hersteller,
Typ':..................................................
.'

*Hinweis*
Parkhaltestelle

Der Aufzug ist so zu konzipieren, dass eine
Parkhaltestelle programmiert werden kann. Je nach
Bedürfnis muss diese Parkhaltestelle in der Steuerung
einstellbar sein, bzw. geändert werden können.

*Hinweis*
Rückholsteuerung

Die Betätigung der Rückholsteuerung ist im
Servicetableau zu integrieren, sodass sie ohne Öffnen
der Schachttüre bedient werden kann. In den Fällen der
Nichteinsehbarkeit des Fahrkorbes ist eine geeignete
Einrichtung zur Visualisierung der Bewegungsrichtung
und Geschwindigkeit des Aufzuges vorzusehen.

Eine entsprechende Signaleinrichtung (Leuchtdiode) zur
Signalisierung der Bündigstellung ist an der
Schaltschranktür / Rückholsteuerung vorzusehen.

*Hinweis*
Schachttüren Ausführung Glas

Die Schachttüren sind, wie die Fahrkorbtüren, in der
Glas Ausführung herzurichten. Automatische Teleskoptür,
Türbreite 800 mm, Türhöhe 2000 mm.

Die Schachttüren sind als selbstschließende Türen nach
DIN 18091 mit bauaufsichtlicher Zulassung, geeignet für
feuerbeständige Schächte gem. DIN 4102, zu liefern. Die
DIN EN 81-58 ist anzuwenden.

Die Schachttürflügel sind aus einer kratzfesten
Glasoberfläche auszuführen. Die Türblätter müssen den
Vorgaben der Fahrkorbabschlusstür in Bezug auf
Festigkeit, Material, Ausführung und Ausstattung,
soweit vorschriftenbedingt keine Einschränkungen
gemacht werden, entsprechen.

Material:  Glas

Ausführung:  transparentes Verbundsicherheitsglas
aus ESG

Die Schachttüren erhalten alle slim
Mauerumfassungszargen.
Der sichtbare Spiegel soll umlaufend ca. 40 mm
betragen.
Die U-Zargen sind ausreichend stabil gegen mechanische
Beschädigungen zu sichern.
Eine optimale Schalldämmung mit hoher Festigkeit der
Portalkonstruktion ist zu garantieren.

Material:  Edelstahlblech

Ausführung:  nach Aufmaß

Oberfläche:  Edelstahl, gebürstet

Hersteller,
Typ':..................................................
.'

Es werden keine Antrittsbleche geliefert, der
Schachttürabschluss erfolgt durch den AG, mittels
Fließen o.Ä.

*Hinweis*
Schachttüren

Die Schachttüren sind, wie die Fahrkorbtüren, in
doppelschaliger Ausführung herzurichten. Automatische
Teleskoptür, Türbreite 800 mm, Türhöhe 2000 mm.

Die Schachttüren sind als selbstschließende Türen nach
DIN 18091 mit bauaufsichtlicher Zulassung, geeignet für
feuerbeständige Schächte gem. DIN 4102, zu liefern. Die
DIN EN 81-58 ist anzuwenden.

Die Schachttürflügel sind mit ganzflächiger,
kratzfester und stoßfreier Oberfläche auszuführen. Die
Türblätter müssen den Vorgaben der Fahrkorbabschlusstür
in Bezug auf Festigkeit, Material, Ausführung und
Ausstattung, soweit vorschriftenbedingt keine
Einschränkungen gemacht werden, entsprechen.

Material:  Edelstahlblech
Ausführung:  doppelschalig
Oberfläche:  Edelstahl, gebürstet

Die Schachttüren erhalten alle Mauerumfassungszargen.
Der sichtbare Spiegel soll umlaufend ca. 40 mm
betragen.
Die U-Zargen sind ausreichend stabil gegen mechanische
Beschädigungen zu sichern.
Eine optimale Schalldämmung mit hoher Festigkeit der
Portalkonstruktion ist zu garantieren.

Material:  Edelstahlblech
Ausführung:  nach Aufmaß
Oberfläche:  Edelstahl, gebürstet

Hersteller,
Typ':..................................................
.'

Es werden keine Antrittsbleche geliefert, der
Schachttürabschluss erfolgt durch den AG, mittels
Fließen o.Ä.

*Hinweis*
Schachtausrüstung

Schachtgrubenset aus Profilstahl zur Aufnahme der
Führungsschienen und Aufsetzpuffer.

Kontaktüberwachtes Spanngewicht in der Schachtgrube

Schutzeinrichtung für den aufwärtsfahrenden Fahrkorb
gegen Übergeschwindigkeit.

Ölauffangwannen unter allen Schienen.

Lastwiegeeinrichtung gemäß EN 81/20.

Puffer unter dem Fahrkorb und Gegengewicht.

Geeignete Schmierapparate für die Führungen vom Fahkorb
und vom Gegengewicht.

*Hinweis*
Schachtbeschreibung

Die Abmessungen sind der Zeichnung bzw. den technischen
Daten zu entnehmen. Aufgrund der engen
Platzverhältnisse hat der Bieter den Schacht zu loten,
um die Maßhaltigkeit des Schachtes gewährleisten zu
können.

Befestigung der Montagegerüste erfolgt an den
bestehenden Rüsthülsen (falls vorhanden) im
Bestandsmauerwerk und am Schachtgerüst. Falls nicht
vorhanden, Rüstschuhe dübeln, bzw. anschrauben.

Die Gerüsthülsen und Gerüstschuhe sind in
erforderlicher Anzahl zu liefern.

Es sind die erforderlichen Lasthaken bzw. Montageträger
im Schacht durch den Bieter vorzusehen.

*Hinweis*
Schachtinstallation

Installation einer Schachtbeleuchtung mittels
LED-Leuchtband in Wechselschaltung, schaltbar im
Schaltschrank, auf dem Kabinendach und in der
Schachtgrube. Installation einer Schutzkontaktsteckdose
in der Schachtgrube.

Eine kontaküberwachte Leiter zum sicheren begehen der
Schachtgrube die über eine Halterung an der Wand
montiert ist.

Schachtinformationsgeber zur berührungslosen Erfassung
des Fahrkorbstandortes. Die Schachtkopierung soll über
Absolutwertgeber als Schachtinformation erfolgen.

Überfahrendschalter im Schachtkopf, NOT-AUS-Schalter in
der Schachtgrube und auf dem Kabinendach.

Notrufeinrichtung in der Schachtgrube und auf dem
Kabinendach, wirksam über das automatische
Notrufsystem.

Lieferung und Montage einer Sprechanlage mit den
Sprechstellen Kabine und Schaltschrank.

Elektrische Aufzugsinstallation mit allen
erforderlichen Leitungen, Schaltern, Klemmen,
Verteilern, Hängekabeln usw. Die Verlegung der
elektrischen Aufzugsinstallation erfolgt in
geschlossenen Kabelkanälen.

Bei Kabelverlegung auf dem Grubenboden sind diese
trittsicher in einem Kabelkanal aus Metall zu
verkleiden.

Schmierapperate am Fahrkorb und Gegengewicht

Ölauffangwannen unter allen Schienen.

In der Schachtgrube ist eine Gegengewichtsabdeckung aus
Lochblech bis zu einer Höhe von 2,5m vorzusehen.

*Hinweis*
Schachtinformation

Es wird eine digitale Schachtkopierung mittels
formschlüssig angetriebenen Drehgebers gefordert.

Im Fahrschacht dürfen lediglich noch Kopierwerkschalter
vorgesehen werden, die aufgrund der Vorschriften
zwingend vorgeschrieben sind.

Alternativ können Schachtschalter als berührungslos
wirkende Schalteinrichtungen eingesetzt werden. Diese
Schaltmagnete sind auf einer separaten nicht
magnetischen Trägerkonstruktion aufzubringen, welche am
Schienenrücken zu befestigen sind.

Hersteller,
Typ':..................................................
.'

*Hinweis*
Schallschutz

Die Aufzugsanlage ist als Aufzug mit Triebwerksraum
ausgelegt. Von daher ist die VDI 8989 für die Auslegung
der Technik bindend.

Die Aufzugsanlage muss den maschinenbaulichen Teil der
DIN 8989 erfüllen und darf somit die vorgegebenen
Grenzwerte nicht überschreiten.

Somit dürfen nur maximal 30 DBA in unmittelbar am
Schacht angrenzenden Räumen erreicht werden.

Zur Körperschalldämmung ist die Aufzugsmaschine und der
Schaltschrank auf Federelemente zu stellen, wobei als
Grundlage zur Auslegung der Federelemente die DIN 8989
Schallschutz Gebäude mit Aufzugsanlagen dient.

Der Auftragnehmer ist auf Verlangen verpflichtet, die
von ihm gewählte Körperschalldämmung rechnerisch
nachprüfbar nachzuweisen, wobei Art, Anzahl, Belastung
und Federhärte (N/cm) der vorgesehenen Federelemente
anzugeben sind.

*Hinweis*
Schaltschrank

Der Schaltschrank ist als verwindungssteife, allseitig
geschlossene stahlblechgekapselte
Profilstahl-Konstruktion mit Fronttüren sowie
Frontblenden nach Erfordernis auszubilden.

Der Schaltschrank ist mit sämtlichen Tragkonstruktionen
für Einbauteile und erforderlichen Verbindern ggf.
Dichtungen, Rück- und Seitenwänden, Anschlussstellen,
Einführungs- abdeckungen usw. auszurüsten.

Hinsichtlich Verdrahtung des Schaltschranks wird
besonders darauf geachtet, dass alle zu- und abgehenden
Leitungen übersichtlich angeordnet, einzeln
zugentlastet und ordentlich befestigt auf die
bezeichnenden Reihenklemmen geführt sind.

Alle Leitungen sind an ihren Klemmstellen ausreichend
zu kennzeichnen. Diese Kennzeichnung muss mit dem für
Revisionszwecke mitgelieferten Schema bzw. Kabel-
Klemmenbelegungsplan übereinstimmen.

Im Schaltschrank sind Hauptschalter sowie
Lichtanschlusstafeln zu integrieren.

Im Schaltschrank ist jeweils ein Fahrten- und
Betriebsstundenzähler vorzusehen.

Der Schaltschrank enthält eine Beleuchtung, automatisch
einschaltend bei Türöffnung.

Für ausreichende Be- und Entlüftung des Schaltschrankes
mittels entsprechend dimensionierter Lüfter ist Sorge
zu tragen.

Der Steuerschrank ist komplett mit den erforderlichen
Sicherungen und Passschrauben, der Leistungsaufnahme
der angeschlossenen Geräte entsprechend bzw. nach
Angaben zu liefern.

Sämtliche Geräte wie Schütze, Relais, Schaltuhren usw.
sind schwingungs- bzw. geräuschdämpfend zu montieren.

Der Schaltschrank muss in den Anforderungen der
Leitungsanlagenrichtlinien entsprechen.

Auf der Innenseite der Türen ist eine Plantasche
anzubringen, in der ein Stromlaufplan zu deponieren
ist, der dem endgültigen Stand entspricht.

Zusätzlich sind Infokarten mit den wichtigsten
Anlagedaten, Wartungsart und Gewährleistungsstatus
sowie eine Wartungskarte mit Datum und Unterschrift
anzubringen.

*Hinweis*
Sicherheitsstrom / Notevakuierung

Die Aufzugsanlage ist mit einer eigenen
Notstromevakuierung zu versehen.

Lieferung einer Evakuierungseinheit für eine letzte
lastabhängige Fahrt bei Stromausfall durch Akkubetrieb.
Dies bedeutet, dass der Aufzug bei Stromausfall noch
eine Fahrt in die nächste Haltestelle macht und dort
die Tür öffnet. Nach Beendigung der Fahrt bleibt der
Aufzug in der Zielhaltestelle stehen.

Dies erfolgt über eine vom Bieter zu liefernde
Akku-gepufferte USV.

*Hinweis*
Sonstige Leistungen des Aufzugslieferanten

Abladen und Transport der neuen Anlagenkomponenten auf
der Baustelle. Lagerplätze außerhalb des
Aufzugschachtes sind durch den AN mit der Bauleitung
abzustimmen.

Beistellen von Hebezeugen, gegebenenfalls Einsatz eines
Autokranes, sowie Montageaufsicht vom Beginn der
Errichtung bzw. Demontage bis zur Übergabe der Anlage
an den AG.

Teilnahme des zuständigen Montagemeisters an der i. d.
Regel 1 x wöchentlich stattfindenden Baubesprechung auf
der Baustelle.

Die Montageleitung auf der Baustelle.

Sicherung der Schachtzugänge gemäß UVV und
Verkehrssicherungspflicht im Treppenhaus. Die
Bestandsschachtzugänge sind im Zuge der Demontage der
Schachttüren vollflächig mit Spanplatten zu
verschliessen. Diese Spanplatten sind mit einem
Scharnier auszustatten, und abschliessbar herzustellen,
so dass diese für die Montage der neuen Schachttüren
aufgeschwenkt werden können. Die Befestigung der
"Spanplattentüren" soll ausschließlich in der
Maueröffnungslaibung erfolgen. Jegliche Beschädigungen
der Wandflächen im Bereich um die Schachtzugänge,
verursacht durch die Aufzugsmontage, sind durch den AN
Aufzug fachmännisch zu beseitigen.

Anlagenaufmaß mit Schachtlotung und Erstellung der
Werkplanzeichnungen.

Lieferung, Montage und Demontage von Montagegerüsten im
Aufzugsschacht, sofern durch den Montageablauf
erforderlich.

Durchführung der ZÜS-Abnahme mit PVI und Erstellung der
dafür erforderlichen Abnahmeunterlagen (Prüfbuch).

Anschluss des Hauptstromanschlusses an den
Hauptschalter

Wiederherstellung des vorhandenen Potentialausgleichs
an den Führungsschienen, sowie des Triebwerkrahmens und
der Schachttüren.

Entfernen der abgängigen Elektroinstallation aus dem
Schacht inkl. Entsorgung.

Gestellung der Prüfgewichte zur
Sachverständigen-Abnahme.

Schmiermittel für die Erstinbetriebnahme.

Lieferung von Hinweis- und Belastungsschildern

Lieferung und Aufstellung eines wandhängenden
Schreibpultes im Triebwerksraum zur Hinterlegung des
Prüfbuches und der Dokumentation.

Erforderlichenfalls Lieferung von fehlenden Lasthaken,
Montagehilfen etc.

Die Triebwerksraumwände sind final weiß zu streichen,
Beschädigungen vorher zu spachteln. Der
Triebwerksraumboden und der Schachtgrubenboden ist
jeweils
mit einem rutschhemmenden, trittfesten und ölfesten
Anstrich (mindestens 3-lagig) zu versehen, der an den
Rändern mindestens10 cm hoch geführt werden muß. Der
ölfeste Anstrich ist gemäß Vorgabe des Bauherrn, auch
bei Seilaufzügen auszuführen.

Gründliche Reinigung des Triebwerkraumes, des
Aufzugsschachtgerüstes und des Fahrkorbes (innen und
außen) vor der Abnahme.

Treppenhausreinigung: Während der Bauphase ist bei
Bedarf und spätestens zum Abschluss eine gründliche
Treppenhausreinigung durchzuführen.

*Hinweis*
Steuerung

Es kommt eine vollständig elektronische Steuerung in
Mikroprozessortechnik in herstellerneutraler Ausführung
zum Einsatz. Der Schaltschrank befindet sich im
Triebwerksraum und wird schwingungsisoliert an der Wand
bzw. auf dem Boden befestigt.

Die Steuerung wird als Einknopf-Sammelsteuerung
(abwärts sammelnd) mit Frequenzregelung ausgeführt. Ein
Fahrtenzähler sowie ein Betriebsstundenzähler, welche
ohne Hilfsmittel ablesbar sind, wird eingesetzt. Es
wird ein Sprachmodul für die Stockwerksansage
vorgesehen.

Die Steuerung muss die gleichzeitige Annahme mehrerer
Fahrbefehle ermöglichen.

Schütze und Relais sollen nur für die Bauteile
eingesetzt werden, für die die EN 81 oder die
Aufzugsrichtlinie dieses vorschreibt.

Etagen- und Fahrkorbrufe sollen jederzeit angenommen
werden.

Bei Vollast werden Fahrkorbrufe vorrangig ausgeführt.
Außenrufe werden nicht bedient. Diese bleiben
gespeichert und sollen zu einem späteren Zeitpunkt
abgearbeitet werden.

Die Türöffnung beginnt bereits bei der Einfahrt der
Kabine in die Haltestelle. Diese Funktion muss auch
deaktivierbar sein.

Die elektronische Steuerung soll einen Betriebsdaten-
und Fehlerspeicher (min. 100 Befehle bzw. Fehler)
haben. Das Auslesen des Fehlerspeichers muss über ein
fest im Schaltschrank eingebautes Display möglich sein.

Der Aufzug soll im Notstromfall in die Ebene 0 fahren
und dort mit geöffneter Tür stehen bleiben. Ein
Weiterbetrieb ist ebenfalls vorzusehen und
steuerungstechnisch umzusetzen.

Der Fahrten- und Betriebsstundenzähler sind im
Schaltschrank einzeln, unabhängig vom Systemdisplay zu
integrieren.

Die Steuerung muss folgende Zusatzfunktionen
beinhalten:

Störungen sind als Sammelstörung über eine Klemmleiste
als potentialfreier Kontakt für die Gebäudeleittechnik
zur Verfügung zu stellen.
Rückholsteuerung: Der Fahrkorb soll mit Hilfe eines
Tasters im Schaltschrank bewegt werden können, wenn
bestimmte Teile, von den Sicherheitsvorschriften
spezifiziert, der Sicherheitsschaltung offen sind.

Dialogfähigkeit der Steuerung, um die Anlage an eine
zentrale Leittechnik anzuschließen und die Möglichkeit
zur direkten Anbindung an das Fernbetreuungssystem zu
schaffen.

Gegensprechanlage: Die Gegensprechanlage ist für 2
Sprechstellen (Fahrkorb und Schaltschrank) vorzusehen.
USV-Pufferung für Evakuierungssteuerung bei
Netzausfall.
Ansteuerung einer kombinierten Standort- und Fahrtrichtungsanzeige im Fahrkorb.

Parkhaltestelle wahlweise mit offener oder
geschlossener Tür.
Lastwiegeeinrichtung gemäß Richtlinie EN 81, die
betriebssicher diese Funktion, z.B. als
Seilmesseinrichtung, ausführt.
Automatisches Abschalten vom Fahrkorblicht nach einer
einstellbaren Zeit.
Schlüsselschalter im Tableau für die Freischaltung der
nur für die Mitarbeiter erreichbaren Haltestellen sowie
der Außenrufe, zusätzlich ein Schlüsselschalter für das
Ein/Aus der Aufzugsanlage.
Brandfallsteuerung im Brandfall soll die Aufzugsanlage
ins Erdgeschoss fahren bzw. stehen bleiben und mit
geöffneten Türen außer Betrieb gehen. Die entsprechende
Rücksendeeinrichtung wird im EG in der Nähe der
Schachttür installiert.

Im Schaltschrank sind die Rückholsteuerung, die
Meldeleuchten und die Sprechanlage so zu integrieren,
dass eine schnelle sichere Bedienung für eine
Abschaltung oder Personenbefreiung möglich ist.

Zusätzlich ist im Schaltschrank eine Beleuchtung zu
integrieren, die die geforderten 200 Lux vor dem
Schaltschrank herstellt. Der Schalter für die
Beleuchtung ist ebenfalls im Schaltschrank zu
installieren. Eine bauliche Beleuchtung für die Wartung
und Störungsbeseitigung wird nicht vorgehalten.

Leitungen sind über schaltschrankspezifische Stutzen
oder Anschlussbleche einzuführen und zugentlastet auf
Reihenklemmen aufzuklemmen. Die Reihenklemmen sollen
übersichtliche Bezeichnungen erhalten.

Die Klemmenbezeichnungen sind in Klemmenbelegungsplänen zu dokumentieren.

Der Schaltschrank oder die Montageplatten im
Schaltschrank sind schwingungsisoliert zu montieren.

Hersteller,
Typ':..................................................
.'

*Hinweis*
Störungserfassung

Die Störmeldungen in der Steuerung erfolgen auf einem
Display im Klartext, mit Angabe von Datum, Uhrzeit,
Etage und Fahrtrichtung zum Zeitpunkt einer
aufgetretenen Störung. Wird hierzu ein Servicegerät
erforderlich, so gehört dies zum Lieferumfang Bieter
Aufzug.

Es werden mind. 100 Störungen bzw. Meldungen erfasst.

Es muss sichergestellt werden, dass diese Störungen
auch bei Netzspannungsausfall gespeichert bleiben und
ausgedruckt werden können.

*Hinweis*
Tragmittel/ Aufhängung

Die Tragmittel sind so auszulegen, dass eine hohe
Standzeit erzielt wird.

Die Tragseile sind nach DIN 3051 und DIN 2078 als
mehrlagiges Rundlitzenseil mit hohem metallischem
Querschnitt und hoher Dauerbiegeleistung auszulegen.

Die Tragmittel sind über einzeln nachspannbare
Aufhängungen an den einzelnen Festpunkten zu
befestigen.

Gurte oder Riemen sind herstellerbedingt zulässig.

Hersteller,
Typ':..................................................
.'

*Hinweis*
UCM

Eine UCM- System (unbeabsichtigte Bewegung der Kabine
bei geöffneten Türen) ist erforderlich und soll in das
Aufzugssystem integriert werden. Dieses System bietet
Schutz gegen die unbeabsichtigte Bewegung der Kabine
bei geöffneter Türe

Das Bremsmodul soll am Antrieb integriert werden.

Hersteller,
Typ':..................................................
.'

**02.01.0010 Aufzuganlage**
Menge: 2,000 Stk

### Bereich 03 Schachtentrauchung (RWA System)

#### Abschnitt 03.01 Schachtentrauchung (RWA-System)

*Hinweis*
Systembeschreibung:

Das System hat eine Zulassung als baumustergeprüfte
Aufzugskomponente und ist Bestandteil der
Aufzugsanlage.

Die Montage und Wartung erfolgt ausschließlich durch
Aufzug Fachpersonal.

Die Rohbauöffnung im Schachtkopf ist ggf. durch den AN
Aufzug anzupassen und auf das erforderliche Maß zu
erweitern.

Die Rauchdetektion erfolgt mittels eines
Rauchansaugsystems
im Schacht.
Es ist keine separate Spannungsversorgung erforderlich.
Die Einspeisung erfolgt durch die Aufzugsteuerung.
Es ist keine Notstromeinheit erforderlich. Die
Rauchabzugöffnung
muss bei Netzausfall selbsttätig öffnen,
z.B. durch Federkraft. Bei Wiederkehr der Netzspannung
schließt die Rauchabzugsöffnung automatisch und das
System geht von allein in den normalen Betriebszustand
über.

Die Rauchabzugsöffnung wird mittels einer
elektromotorisch
betätigten Jalousieklappe luftdicht verschlossen. Die
Lamellen verfügen über Gummidichtungen, die
Jalousieklappe ist mit einem umlaufenden Dichtband
ausgerüstet.
Im Falle einer Systemstörung öffnet die
Rauchabzugsöffnung
automatisch.
Bei einer Temperatur über 28 °C öffnet die
Rauchabzugsöffnung,
bei unterschreiten der Temperatur
schließt die Rauchabzugsöffnung automatisch. Die
Schalthysterese ist einstellbar.

Die Rauchabzugsöffnung öffnet und schließt
zeitgesteuert
ein- oder mehrmals täglich für einen programmierbaren
Zeitraum. Die Umstellung von Sommer- auf Winterzeit
erfolgt automatisch.

Bei Rauchdetektion wird automatisch eine
Brandfallevakuierungsfahrt
des Fahrkorbes in die Haupthaltestelle eingeleitet.
Erst nach Betätigung eines entsprechend
gekennzeichneten
Reset-Schalters im Schaltschrank im Triebwerksraum,
darf die Anlage wieder in Betrieb gehen.

Betriebsanleitungen, Schaltpläne, Wartungs- und
Prüfhinweise
sind in der technischen Dokumentation der Aufzugsanlage
einzupflegen. Leitfabrikat Aleatec, BASE, BLUEKIT.

**03.01.0010 Preis für Schachtentrauchung**
Menge: 1,000 Stck

### Bereich 04 Wartung für Aufzugsanlage (ohne GP)

#### Abschnitt 04.01 Wartung

*Hinweis*
Für den Aufzug ist mit dem Angebot eine regelmäßigen
Wartung nach
DIN EN 13015 anzubieten.

Dieser Vertrag umfasst insbesondere:

- Inspektion und Sichtkontrolle der Anlage auf
Geräusche,
Verschmutzungen, Beschädigungen, Verschleiß sowie die
erforderlichen Ein- bzw. Nachstellarbeiten.

- besenreine Beseitigung betriebsbedingter
Verschmutzungen,
insbesondere die Aufnahme von Öl- und Schmierstoffen im
Triebwerksraum, auf der Fahrkorbdecke und in der
Schachtgrube mittels Bindemittel.

- Entstaubung des Schachtes durch Absaugung,
insbesondere
der Schachtinstallationen wie z.B. Führungsschienen,
Schachttürmechanik, Beleuchtung etc. mind. 1 x jährlich

- Pflege der Tragseile, inkl. Abwaschen und anschl.
einschmieren mit Pflegemittel, mind. 1 x jährlich

- Prüfungen alle elektrischen und mechanischen Teile,
ggf.
schmieren der mechanischen Teile, insbesondere der
sicherheitsrelevanten Bauteile.

- Gestellung eines vom TÜV angefragten Technikers,
inkl. Fahrtkosten nebst
erforderlicher Geräte und Hilfsmittel zur Unterstützung
bei den
wiederkehrenden Hauptprüfungen durch die ZÜS, für die
Dauer
der Prüfung.

- Der angegebene Vertragspreis pro Jahr entspricht den
Kosten
für Material und Löhne auf Preisbasis des
Vertragsbeginns.

- Betriebliche Störungen werden vom AN entsprechend dem
Vertragsverhältnissen beseitigt. Die Einleitung von
Maßnahmen soll
schnellstmöglich nach Meldung erfolgen

- Der AN dokumentiert Unregelmäßigkeiten und informiert
den
Betreiber über Störungen, Maßnahmen zur Beseitigung,
sowie
Art und Kostenumfang der eingebauten Teile, sowie den
Arbeitsaufwand.
Jegliche Informationen werden an
''Aufzug@Covivio.immo'' gesendet

- Die Wartung wird in einem vom AG erforderlich
gehaltenen
Abstand, mindestens jedoch alle 3 Monate (wird nach DIN
EN
13015 anhand der Art, Nutzung, Umfeld ermittelt),
durchgeführt.

- Wartungsprotokolle sind im Anschluss zur Wartung, mit
Angabe
der Bestell-Nr. an "Wartungen@covivio.immo" zu senden.
Wartungsrechnungen sind mit Angabe der Bestell-Nummer
und Bestellposition - inkl. Wartungsnachweis - an
"BW@covivio.immo" zu senden.

- Nach erfolgten ZÜS-Prufungen legt der AN im Rahmen
der
nachfolgenden regelmäßigen Wartnung die Prüfprotokolle
an
der Aufzugsanlage ab.

- Sonderkündigungsrecht
Sollte die Anlage umfangreich modernisiert oder
erneuert
werden, behält sich der AG ein sofortiges
Sonderkündigungsrecht vor. Gleiches gilt für den
Verkauf
des Gebäudes und den dazugehörigen Betreiberwechsel.
In diesem Zusammenhang erlöschen die beiderseitigen
Leistungspflichten.

Kundendienst für das oben genannte Objekt
Firma:
':...................................................'

Straße:
':...................................................'

Ort:
':...................................................'

Telefon:
':...................................................'

Telefax:
':...................................................'

E-Mail:
':...................................................'

Anzahl der Kundendienstmonteure:
':...................................................'

Reaktionszeit im Störungsfalle in
Minute:':..............................................
.....'

**04.01.0010 Preis Einfachwartung Aufzugsanlage**
*** Bedarfsposition ohne GB
Preisangabe für 1 Jahr.
Menge: 1,000 Jahr

*Hinweis*
Wartung RWA-System

Das RWA System wird durch den AN im Zuge der
regelmäßigen Aufzugswartung 1 x jährlich gewartet.
Etwaige kürzere Wartungsintervalle oder über die unten
dargestellte Aufstellung hinausgehende
Wartungsleistungen gemäß Betriebsanleitung des
eingesetzten RWA Systems, sind zu berücksichtigen.

Inspektion aller Komponenten auf eventuelle
Beschädigungen.
Funktionstest ,Raucherkennung" mit Aerosol-Testspray.
Funktionstest ,CO2-Auslösung"  mit CO2-Testspray.
Kontrolle und Reinigung der Luftansaugbohrungen.
Erneuerung des Luftfiltereinsatzes.

Hersteller RWA
[..............................................]
RWA-Typ
[..............................................]

**04.01.0020 Preis Wartung RWA-System**
*** Bedarfsposition ohne GB
Preisangabe für 1 Jahr.
Menge: 1,000 Jahr

#### Abschnitt 04.02 Notrufsystem (ohne GP)

*Hinweis*
Beschreibung Notrufsystem in 4G/5G-Technik

An der Anlage wird durch den AN ein Notrufsystem nach
DIN EN 81-28 installiert, mit dem die wichtigsten
Anlagenteile permanent überwacht werden und eine
Sprechverbindung zwischen Fahrkorb und Notrufzentrale
des AN vorhanden ist (Zweiwege-Kommunikation).

Der Wählapparat ist im Triebwerksraum zu integrieren,
wenn dieser vorhanden ist.

Im Fahrkorb ist eine Sprechstelle entsprechend EN 81-28
vorzusehen.

Auf dem Fahrkorbdach sowie unterhalb des Fahrkorbs bzw.
in der Schachtgrube befinden sich ebenfalls
entsprechende Notrufeinrichtungen.

Der AN übernimmt die Aufgaben nach DIN EN 81-28 und der
BetrSichV  12 Abs 4.

Der Angebotspreis entspricht der Preisbasis des
Vertragsbeginns.

**04.02.0010 Preis Miete Notrufsystem**
*** Bedarfsposition ohne GB
Preis Miete Notrufsystem inkl. 4G/5G-Modul sowie
Verbindungskosten.

Die einmaligen Einrichtungskosten/ Aufschaltgebühren
sind mit einzukalkulieren!

Die anzugebenden jährliche Pauschale ist ein
Festpreis bis zum Ende der Gewährleistungszeit.

Preisangabe für 1 Jahr.
Menge: 1,000 Jahr

**04.02.0020 Preis Bereitschaftspauschale Notrufsystem**
*** Bedarfsposition ohne GB
Preis Bereitschaftspauschale Notrufsystem
(24 Stunden/ 365 Tage)

Preisangabe für 1 Jahr.
Menge: 1,000 Jahr

**04.02.0030 Preis Pauschale für eine Notbefreiung**
*** Bedarfsposition ohne GB
Preis Pauschale für eine Notbefreiung
(Einsatzpauschale inkl. Anfahrt)
Menge: 1,000 Stck

#### Abschnitt 04.03 Unterweisung sachkundiger Personen (ohne GP)

**04.03.0010 Unterweisung befähigter Personen (Aufzugswärtereinweisung)**
*** Bedarfsposition ohne GB
Es sind die vom AG gestellten Mitarbeiter (mindesten 3)
zu befähigten Personen auszubilden.

Der Umfang der Unterweisung soll sich insbesondere auf
die gemäß Betriebssicherheitsverordnung und TRBS 3121
zu erbringenden Kontrollen erstrecken. Die Kosten für
die Unterweisung übernimmt der AN.

Über die erfolgte Unterweisung ist ein schriftlicher
Nachweis zu erbringen.
Menge: 1,000 psch

#### Abschnitt 04.04 Funktion als beauftragte Person (ohne GP)

**04.04.0010 Preis Begehung alle 2 Wochen durch eine beauftragte Person**
*** Bedarfsposition ohne GB
Durchführung und Kontrolle der Aufzugsanlage(n)
insbesondere gemäß der Betriebssicherheitsverordnung
und TRBS 3121.

Begehung alle 2 Wochen inkl. Dokumentation in der
"Checkliste regelmäßige Aufzugskontrolle" und senden an
"wartungen@covivio.immo" unter Angabe der Bestellnummer
und Bestellposition

Preisangabe für 1 Jahr
Menge: 1,000 Jahr

#### Abschnitt 04.05 Stundensätze (ohne GP)

**04.05.0010 Stundensatz Projektleiter / Konstrukteur**
*** Bedarfsposition ohne GB
Menge: 1,000 Std

**04.05.0020 Stundensatz Montagemeister**
*** Bedarfsposition ohne GB
Menge: 1,000 Std

**04.05.0030 Stundensatz Monteur**
*** Bedarfsposition ohne GB
Menge: 1,000 Std

**04.05.0040 Stundensatz Störungsbeseitigung**
*** Bedarfsposition ohne GB
Menge: 1,000 Std

**04.05.0050 Stundensatz Reparaturmaßnahme**
*** Bedarfsposition ohne GB
Menge: 1,000 Std

**04.05.0060 Stundensatz Pauschale Begleitung ZÜS-Prüfung**
*** Bedarfsposition ohne GB
Preis Pauschale für die Begleitung einer ZÜS-Prüfung
Menge: 1,000 psch

#### Abschnitt 04.06 Schlüsseltresor

*Hinweis*
Lieferung und Montage eines Schlüsseltresors in die
Hauswand integriert.

Ausführung nach Erfordernis passend zur Fassade.

Montageort in Abstimmung mit der Bauleitung des AG.

Übergabe von 1 Stk. Schlüsslesatz zum Hinterlegen im
Schlüsseltresor durch den AG.

**04.06.0010 Preis Lieferung und Montage eines Schlüsseltresors**
Menge: 1,000 Stk

USt %: 19,00
